# POF - Freiflächen
Angebotsaufforderung (GAEB 90, DA83)
DV-Nummer: 095-2024
Währung: EUR
Auftraggeber: Stadt Puchheim, Poststraße 2, 82178 Puchheim, 089 80098561

## Landschaftsgärtnerische Arbeiten
Datum: 29.01.26

*Hinweis*
Momentan wird die Freiwillige Feuerwehr in Puchheim-Ort
saniert und erweitert. Die Arbeiten an der Gebäudehülle
sind weitgehend abgeschlossen. Die Gerüste werden bis
Ende Februar abgebaut.

Bei der hier beschriebenen  Leistungen
handelt es sich um
Landschaftsgärtnerische Arbeiten.

Es kommen folgende Arbeiten zur
Ausführung.

- Belagsarbeiten aus bauseits lagerndem
gebrauchtem Betonpflaste
- Belagsarbeiten Wassergebundene
Decke z.T.mit Wurzelbrücke
- Zaunarbeiten
- vegetationstechnische Arbeiten
- Pflanzen von 7 grösseren Bäumen und
-  rd. 70 m Schnitthecke
- Rasenbau.

Vor Beginn der Arbeiten ist ein
Nivellement der Bestandshöhen
durchzuführen und in das Angebot
einzukalkulieren.

Die ± 0,00 liegt bei +525,75 m üNN.

Es gelten für alle Leistungsbereiche die
zutreffenden DIN Normen,
VDI-Richtlinien, DVGW-Richtlinien,
Gesetze und Vorschriften und
Verordnungen sowie Ausführungserlasse
und Arbeitsblätter für die betreffenden
Gewerke. Die allgemein anerkannten
Regeln der Technik sind Grundlage der
Ausführung.

Sofern in den Positionen nicht
ausdrücklich abweichend beschrieben,
sind diese immer ausnahmslos als
gebrauchsfertige Leistung anzubieten.
Die Leistung beinhaltet:

Vorbereitungsplanung und
Koordination
Lieferung der Bauelemente und
Hilfsstoffe
die zur Beförderung erforderlichen
Hebe- und Transportmittel zur
Arbeitsstelle.
Montage- / Lohnleistung
Arbeits- und Hilfsbühnen bis 3m
erkennbare Arbeitsbedingungen durch
die Lage des zu bearbeitenden
Bauteiles
notwendige Schutzmaßnahmen vor
und nach der Leistungserbringung
und einer groben Übergabereinigung
zur Sichtabnahme sind mit
einzukalkulieren.

Mehrkostenanmeldungen die hieraus
resultieren werden nicht vergütet.

Strom und Wasser sind auf der Baustelle vorhanden und
werden kostenfrei vom Bauherrn zur Verfügung gestellt.
Eine Toilettenanlage kann mitgenutzt werden.

*Hinweis*
2.1 Angebotsgrundlagen
Grundlage dieses Vergabeverfahrens ist die VOB/A in der
aktuell gültigen Fassung. Die VOB Teil B und Teil C
werden als Grundlage für die Ausführung der Bauleistung
vereinbart. Es gelten ferner alle zutreffenden DIN
Normen, VDI-Richtlinien, DVGW-Richtlinien, Gesetze und
Vorschriften und Verordnungen sowie Ausführungserlasse
und Arbeitsblätter für die betreffenden Gewerke. Die
allgemein anerkannten Regeln der Technik sind Grundlage
der Ausführung.

2.2 Leistungsumfang
Sämtliche zur Erbringung der Vertragsleistung
notwendigen Maschinen und Geräte einschließlich
Betriebsmittel, Transport- und Montageeinrichtungen
sowie Gerüste sind grundsätzlich vom Auftragnehmer zu
stellen und in das Angebot einzurechnen. Die
vereinbarten Preise umfassen auch ohne weitere
Erwähnung alle für die Herstellung der geforderten
Leistung erforderlichen Arbeiten einschließlich
Lieferung der dazugehörigen Stoffe und Bauteile sowie
Transport, Abladen und Lagern auf der Baustelle,
Fördern zur Verwendungsstelle und Einbau bzw. Montage.
Wenn in Positionen das Vorhalten von Lieferungen,
Leistungen, Anlagen und/oder Einbauten gefordert wird,
so gelten die angebotenen Preise auch ohne weitere
Erwähnung für Miete, Pacht, Versicherung sowie für
Kontrolle, Wartung, Instandhaltung, Pflege, Reparatur
und dergleichen, einschließlich der Verbrauchsstoffe
wie z.B. Leuchtmittel, Batterien und dergleichen. Die
Preise beinhalten eine abschnitts- und geschossweise
sowie zeitlich und örtlich versetzte Ausführung der
Arbeiten auf Anweisung der OÜ sowie
Arbeitsunterbrechungen bedingt durch paralleles
Arbeiten mit anderen Gewerken. Alle Förderwege
innerhalb des Grundstückes, der Gesamtbaustelle und des
Gebäudes werden nicht gesondert vergütet und sind in
die jeweiligen Einheitspreise einzurechnen.

2.3 Sicherheits- und Gesundheitsschutzkoordination
Vom Bauherrn wird gemäß Baustellenverordnung ein
Koordinator für die Belange der Sicherheit und des
Gesundheitsschutzes eingesetzt. Der Koordinator
erstellt eine Baustellenordnung in Anlehnung an die
Musterbaustellenordnung BauBG. Sie enthält Regelungen
zur Organisation, Koordination und Überwachung des
Baustellenbetriebs. Der Koordinator kontrolliert die
Einhaltung des SiGe-Plans sowie der einschlägigen
Unfallverhütungsvorschriften und schreitet bei
erkennbaren Gefahrenzuständen ein. Der AN ist zur
unverzüglichen Mängelbeseitigung erpflichtet.
Vor Beginn seiner Arbeiten hat der AN dem SiGe
Koordinator seine beabsichtigten Arbeitsverfahren sowie
die vorgesehenen Sicherheitsmaßnahmen anzugeben.Die
Tätigkeit des Koordinators befreit den Auftragnehmer
nicht von seiner Abstimmungspflicht mit
anderen Unternehmern entsprechend § 8 ArbeSchG und § 6
UVV "Allgemeine Vorschriften" (BGV A1).
DieVerantwortlichkeit des AN für die Erfüllung der
Arbeitsschutzpflichten gegenüber seinen Beschäftigten
bleibt unberührt. Der AN hat sein Personal und auch
eventuelle Nachunternehmer über den Inhalt der
Baustellenordnung zu unterrichten. Der Bauleiter des
Auftragnehmers ist verpflichtet, eine
Sicherheitseinweisung für alle Mitarbeiter des
Auftragnehmers durchzuführen.

2.4 Baulärm
Für den Schutz gegen Baulärm gelten außer den
Anforderungen des BIMSCHG, der Allgemeinen
Verwaltungsvorschrift gegen Baulärm -
Geräuschimmission- und der zusätzlichen
landesrechtlichen Vorschriften folgende Festlegungen:
Im Einwirkungsbereich der Baustelle befindet sich ein
Nutzungsgebiet mit vorwiegend Wohnungen. Folgende
mmissionsrichtwerte sind einzuhalten: von 7 bis 20 Uhr:
50 dB(A) von 20 bis
7 Uhr: 35 dB(A)

2.5 Arbeitszeiten
Die Arbeitszeiten sind werktags, Montag bis Samstag von
7:00 bis 18:00 Uhr.

2.6 Planausgabe zum Angebot
Zur Abgabe des Angebotes und zur Kalkulation werden dem
Bieter die im Anlagenverzeichnis aufgeführten
Planunterlagen zur Verfügung gestellt. Die im LV-Text
angegebenen Maße sind Circa-Maße und dienen als
Richtmaße zur Kostenermittlung für die Elemente. Nach
Auftragsvergabe sind die genauen Maße vom AN
eigenverantwortlich zu ermitteln und ggf. gemeinsam mit
dem Planer festzulegen. Die Planunterlagen stellen
hauptrangig die formal-gestalterischen
Anforderungen,die an die Konstruktionen gestellt
werden, dar, siedienen nicht als endgültige
Ausführungsgrundlage.

2.7 Planausgabe zur Ausführung
Der AN erhält die Ausführungspläne nach Auftragsvergabe
sowie alle weiteren Planfortschreibungen als
Papierpause einfach, sowie nach Wunsch auf
elektronischem Datenträger. Der AN kann somit die
Anzahl weiterer benötigter Pläne selbst bestimmen, die
Vervielfältigungskosten hierfür trägt der AN.

2.8 Überprüfung von Vorleistungen
Die Überprüfung von Vorleistungen anderer Gewerke und
der baulichen Gegebenheiten, der Untergründe und der
Toleranzen als Vorabmaßnahme hat durch den AN mit
ausreichendem Vorlauf zu erfolgen, um dem Vorgewerk
noch Möglichkeit zur Nachbesserung einzuräumen. Durch
den AN vergessene und/oder nicht rechtzeitig erbrachte
Prüfungen von Vorleistungen berechtigen nicht zur
Geltendmachung von Behinderungen. Mangelhafte
Vorleistungen sind schriftlich anzuzeigen.

2.9 Prüfung von Planunterlagen vor Ausführungsbeginn
Die Ausführung sämtlicher Leistungen erfolgt
ausschließlich nach freigegebener Planung des AG
bzw.seines beauftragten Bauwerksplaners. Sämtliche
Ausführungsunterlagen müssen die Freigabevermerke des
AG bzw. der von ihm beauftragen Planungsbeteiligten
tragen. Bei statischen Unterlagen ist zusätzlich der
Freigabevermerk des Prüfstatikers erforderlich. In
Ergänzung und/oder Wiederholung zu § 3 Abs. 3 VOB/B
gilt: der AN ist verpflichtet, vor Ausführungsbeginn
die übergebenen Planunterlagen auf Vollständigkeit zu
überprüfen und z.B. bei Leistungslücken eventuell noch
benötigte Unterlagen und Angaben so rechtzeitig und für
den AG zeitlich angemessen und ausschließlich beim AG
oder seinem beauftragten Bauwerksplaner anzufordern, so
dass Beschaffung, Arbeitsvorbereitung, Beginn und
Fertigstellung der Leistung termingerecht erfolgen
können - die AG-Objektüberwachung ist in die Vorgänge
einzubinden und schriftlich über die Vorgänge zu
informieren.

2.10 Baustellenbesprechungen (Jour-Fixe)
Baustellenbesprechungen finden regelmäßig wöchentlich
nach Vereinbarung statt. Zusätzlich zu diesen
regelmäßigen Baubesprechungen können auch weitere
Besprechungen anberaumt werden, um einen störungsfreien
Projektablauf sicherzustellen. Der AN hat im Zuge
seiner Kooperationspflicht zu den
Baustellenbesprechungen einen bevollmächtigten und
weisungsbefugten Vertreter zu entsenden. Die
Vertretungsvollmacht ist dem AG mit Auftragsvergabe
schriftlich vorzulegen.

2.11 Fachbauleiter, Personal
Auf der Baustelle muss während der Ausführung von
Bauarbeiten des AN ständig ein fachlich qualifizierter
und für die Leitung der Ausführung
bestellter,deutschsprachiger Fachbauleiter des AN
anwesend sein.

2.12 Bautagesberichte des AN
Durch den AN sind Bautagesberichte zu führen. Diese
sind dem AG täglich zu übergeben, sofern der AG nach
Absprache keinen anderen Zeitpunkt zulässt.

2.13 Baustelle / Baustelleneinrichtung
Die Baustelle kann über gekennzeichnete Zu- und
Ausfahrten befahren werden. Firmen-PKW können am
Baugrundstück abgestellt werden. Wege für den Personen-
bzw.- Fahrzeugverkehr auf der Baustelle dürfen nicht
durch Bauarbeiten beeinträchtigt werden.Bau- und
Lieferfahrzeuge können nur zum Be- und Entladen auf das
Baugrundstück fahren und müssen danach sofort wieder
die Baustelle verlassen.Materialanlieferungen sind
dementsprechend mit mindestens 5 Werktagen Vorlauf bei
der örtlichen Objektüberwachung anzumelden und ggfs.mit
den vor Ort tätigen Firmen eigenständig zu
koordinieren.
Zufahrtswege für Feuerwehr-, Rettungs-, Polizei- und
sonstige Hilfsfahrzeuge sind stets
freizuhalten.Anderweitige betriebliche Tätigkeiten auf
der Baustelle und den Zufahrten, auch durch den Nutzer,
dürfen nicht gefährdet werden. Auf der Baustelle gilt
die Straßenverkehrsordnung. Die zulässige
Höchstgeschwindigkeit beträgt 5 km/h.
Es wird dem Bieter empfohlen, sich vor Angebotsabgabe
vor Ort ein Bild über die Situation auf der Baustelle
zu machen. Der Auftragnehmer (AN) ist sofort nach
Auftragserteilung für die Baustellensicherung
verantwortlich. Auf Verlangen des Auftraggebers (AG)
ist ein Baustelleneinrichtungsplan auszuhändigen. Die
Baustelle sowie die angrenzenden Flächen werden zur
Sicherung gegen den Zutritt Unbefugter mit einem
Bauzaun umgeben. Lagerflächen außerhalb dieses
Bereiches werden vom AG nicht zur Verfügung gestellt.
Der Zugang hat nur über die vorgesehenen Türen/Tore zu
erfolgen. Das Verschließen der Zugänge ist Sache des
AN, dessen Beschäftigten als letzte die Baustelle
verlassen. Der für die Baustelleneinrichtung aller am
Bau Beteiligter zur Verfügung stehender Platz ist
ausgewiesen. Aufgrund insgesamt beengter
Flächenverhältnisse ist die gewerkebezogene
Baustelleneinrichtung des AN entsprechend zu
disponieren und mit der Objektüberwachung abzustimmen.
Seitens der Objektüberwachung / Planung zugewiesene
Baustelleneinrichtungsflächen sind einzuhalten. Eine
Änderung der Flächen muss mit der Objektüberwachung /
Planung mit Vorlauf von mindestens 5 Werktagen
abgestimmt werden. Werbung ist auf der Baustelle in
jeglicher Form untersagt. Durch den AG wird eine
Bautafel erstellt,die lediglich die notwendigen Angaben
zum Projekt und zu den beteiligten FBT's enthält.
Firmennennungen sind nicht vorgesehen.

2.14 Reinhaltung der Baustelle
Die gesamte Baustelle ist während der eigenen Arbeiten
bis zur Abnahme der eigenen Leistung ohne besondere
Aufforderung mindestens einmal wöchentlich durch den AN
zu reinigen. Dabei sind sämtliche durch den AN
verursachte Verschmutzungen sowie durch den AN
eingebrachtes Verpackungsmaterial, Baustoffreste und
Abfälle durch den AN zu beseitigen. Das
Verpackungsmaterial gemäßVerpackungsverordnung bleibt
generell im Eigentum des Auftragnehmers und ist
eigenverantwortlich zu entsorgen. Bauseitig werden
keine Schuttmulden /-container durch den AG
bereitgestellt. Das Sauberhalten der Baustelle liegt
also in gemeinsamer Verantwortung aller am Bau
beteiligten Firmen bzw. ihrer Erfüllungsgehilfen. Als
Stichtag für wöchentliche Reinigung der Arbeitsbereiche
gilt Freitagnachmittag. Durch den AN verursachte
Verunreinigungen, die zu diesem Zeitpunkt angetroffen
werden, können von der Bauleitung des AG nach
einmaliger fruchtloser Aufforderung zur
Mängelbeseitigung zu Lasten des AN beseitigt werden.

2.15 Beschädigung und Verschmutzung des
öffentlichenStraßenraums
Der AN hat Maßnahmen gegen Beschädigungen und
Verschmutzungen der Transportwege auf öffentlichen
Straßen und Wegen bei der Ein- und Ausfahrt von
Fahrzeugen aus der Baustelle zu treffen.
Verschmutzungen sind mindestens täglich zu reinigen,
bei groben erschmutzungen auch mehrmals täglich. Eine
gesonderte Vergütung hierfür erfolgt nicht.

2.16 Unterkünfte / Baukantinen / Aufenthalts- und
Lagerräume
Das Aufstellen von Wohnunterkünften wird nicht
gestattet, Wohnen auf der Baustelle ist nicht
zulässig.Der Aufenthalt von Arbeitskräften auf der
Baustelle außerhalb der Arbeitszeiten wird untersagt.
Der Betrieb einer Baukantine wird nicht erlaubt.Der AN
hat für seine Belange die Tagesunterkünfte und sonstige
Einrichtungen entsprechend der Arbeitsstättenverordnung
umzusetzen und zu erstellen. Der AG stellt für die
Ausführung der Vertragsleistungen des AN keine
Aufenthalts- und Lagerräume zur Verfügung. Es darf nur
das arbeitstäglich erforderliche Material und Gerät in
das Gebäude eingebracht werden. Im gesamten
Gebäudekomplex herrscht STRIKTES Rauch- und Essverbot.
Das Einnehmen von Mahlzeiten ist nur in den jeweiligen
Tagesunterkünften gestattet.

2.17 Dokumentation
Alle eingebauten Materialien sind in einer
abschließenden Dokumentation aufzulisten, erforderliche
Prüfzeugnisse und Zulassungen sind vorzulegen sowie
Lieferanten zu benennen. Die Dokumentation umfasst die
Aufstellung und Übergabe von Bestands- und
Revisionsunterlagen mit unter Anderem
- Vorschriften für Betrieb, Unterhaltung, Pflege,
Wartung und Instandhaltung
- Datenblätter, Prüfzeugnisse, Zulassungen und/oder
Zertifikate sämtlicher eingebauter und verbauter
Materialien mit Angabe der Einbauorte  und der
exakten Produktbezeichnungen, zusätzlich ist der
Hersteller mit Adresse aufzuführen
- Werkstatt- und Montagepläne, statische Berechnungen
und sonstige Nachweise soweit diese
Leistungsbestandteil der jeweiligen  Ausschreibung
sind
- Protokolle über alle durchgeführten Messungen Die
vollumfänglichen Dokumentationsunterlagen sind in
geordneter Form zweifach auf Papier und 1x digital an
den AG zu übergeben. Davon unabhängig ist der Nachweis
der Materialien vor dem Einbau gegenüber der Bauleitung
und der Nachweis in den Aufmaß- /
Abrechnungsunterlagen.Das Vorliegen der vollständigen
Dokumentation beim AG ist Voraussetzung für die
vollständige Leistungserbringung bzw. den Anspruch auf
Schlusszahlung. Für die Dokumentation ist im
Leistungsverzeichnis eine gesonderte Leistungsposition
vorgesehen.

2.18 Abrechnungsbestimmungen
Es gelten die Regeln der VOB - B  § 14.

2.19 Anordnung von Stundenlohnarbeiten
Mit der Ausführung von evtl. Stundenlohnarbeiten darf
erst nach schriftlicher Anordnung des Auftraggebers
bzw. seines bevollmächtigten Vertreters begonnen
werden. Stundenlohnarbeiten werden nur vergütet, wenn
sie als solche vor ihrem Beginn dem Umfang nach mit dem
AG ausdrücklich vereinbart wurden (§ 2 Abs. 10 VOB/B).
Fehlt die ausdrückliche Anordnung, besteht kein
Vergütungsanspruch für Stundenlohnarbeiten. Der Umfang
der im Einzelfall zu erbringenden Leistungen wird bei
Anordnung festgelegt.

*Hinweis*
Die nachfolgend angeführten
Planunterlagen liegen dem
Leistungsverzeichnis als Anlagen in
verkleinerter Form
bei. Diese sind unmaßstäblich. Der Bieter
erhält mit dem Leistungsverzeichnis auch
einen Datenträger in dem die
Planunterlagen im PDF-Format enthalten
sind oder es ist ihm ermöglichst die Pläne
herunterzuladen. Es besteht somit die
Möglichkeit sich die Planunterlagen auf
jeden gewünschten Maßstab
darzustellen.

Bei sämtlichen Planbeilagen ist der
angegebene Maßstab auf Richtigkeit zu
prüfen. Die der Ausschreibung
beiliegenden Pläne und Unterlagen sind
jedoch nicht zur Bauausführung
freigegeben. Unterlagen zur Ausführung
erhält der AN nach Auftragsvergabe.

Die nachfolgend aufgelisteten Pläne
dienen als Kalkulationshilfen für eine
bessere Verständlichkeit der
Ausschreibungstexte.

Hinweise zu den Urheberrechten:
Für Abbildungen, Texte und Unterlagen
dieser Angebotseinholung auf diesem
Datenträger oder in gedruckter Form
bestehen Urheber- und Eigentumsrechte.
Diese Abbildungen, Texte und
Unterlagen dürfen nicht ohne schriftliche
Erklärung des Urhebers oder des
Eigentümers verwendet oder vervielfältigt
werden -
außer zur Erstellung eines Angebotes für
das ausgeschriebene Gewerk:

- 6.1 Technischer Plan - Lageplan M
1-100
- 6.2 Technischer Plan - Stahlbau M 1-10
/ 1:20

### Titel 01 Vorarbeiten

**01.1 Baustelle einrichten**
Geräte, Werkzeuge und sonstige Betriebsmittel, die zur
vertragsmäßigen Durchführung der Bauleistung
erforderlich sind, auf die Baustelle bringen,
bereitstellen und - soweit Geräteeinsatz nicht
gesondert berechnet wird - betriebsfertig aufstellen,
einschl. der dafür notwendigen Arbeiten. Die
erforderlichen festen Anlagen herstellen.

Baubüros, Unterkünfte, Werkstätten, Lagerschuppen und
dgl., soweit erforderlich, antransportieren, aufbauen
und einrichten.

Strom,- Wasser-, Fernsprechanschluß sowie
Entsorgungseinrichtungen und dgl. für die Baustelle
herstellen.
Bei Bedarf Zufahrtswege zur Baustelle sowie
Lagerplätze, sonstige Platzbefestigungen und Wege im
Baustellenbereich anlegen.

Oberbodenarbeiten einschl. Beseitigung von Aufwuchs für
die Baustelleneinrichtung, soweit erforderlich,
ausführen.
Flächen beschaffen, sofern die vom AG zur Verfügung
gestellten nicht ausreichen.

Kosten für Vorhaltung, Unterhalten und Betreiben der
Geräte, Anlagen und Einrichtungen einschl. Mieten,
Pachten, Gebühren und dgl. werden nicht mit dieser
Pauschale, sondern mit den Einheitspreisen der
betreffenden Teilleistungen vergütet.

Soweit nicht für bestimmte Leistungen (z.B.
Bedarfsleistungen) für das Einrichten der Baustelle
gesonderte Positionen im Leistungsverzeichnis enthalten
sind, gilt die Pauschale für alle Leistungen sämtlicher
Abschnitte des Leistungsverzeichnisses.
Menge: 1,000 Psch

**01.2 Baustelle räumen**
Baustelle von allen Geräten, Anlagen, Einrichtungen und
dgl. räumen.

Benutzte Flächen und Wege entsprechend dem
ursprünglichen Zustand unter Wahrung der
landschaftspflegerischen Belange ordnungsgemäß
herrichten, Verunreinigungen beseitigen.

Soweit nicht für bestimmte Leistungen
(z.B.Bedarfsleistungen) für das Räumen der Baustelle
gesonderte Positionen im Leistungsverzeichnis enthalten
sind, gilt die Pauschale für alle Leistungen sämtlicher
Abschnitte des Leistungsverzeichnisses.
Menge: 1,000 Psch

**01.3 Bauzaun umsetzen**
*** Bedarfsposition ohne GB
Mobilen bauseits vorhandenen Bauzaun (auch
Fremdbauzaun) auf Anweisung des
AG / der örtl. Bauleitung abbauen, innerhalb der
Vertragsfläche bereitstellen und an durch die
Bauleitung vorgegebener Stelle wieder errichten.
Menge: 250,000 m

**01.4 Unbrauchbare Stoffe aufnehmen Bauschutt**
*** Bedarfsposition ohne GB
Unbrauchbare Stoffe aufnehmen und zur Abfuhr auf Haufen
setzen. Stoffart Baustoffe anderer Unternehmer
Förderweg bis 50m, Abrechnung nach Aufmaß an der
Lagerstelle vor Abfuhr. Stoffe müssen entsorgt werden.
Preis. incl Entsorgungsgebühren.

Material: Bauschutt (Ziegel, Bauschutt, Beton etc.)
Menge: 10,000 m³

**01.5 Unbrauchbare Stoffe aufnehmen Restmüll**
*** Bedarfsposition ohne GB
Unbrauchbare Stoffe aufnehmen und zur Abfuhr auf Haufen
setzen. Stoffart Baustoffe anderer Unternehmer
Förderweg bis 50m, Abrechnung nach Aufmaß an der
Lagerstelle vor Abfuhr. Stoffe müssen entsorgt werden.
Preis. incl Entsorgungsgebühren.

Material: Restmüll gemischt
Menge: 10,000 m³

**01.6 Kabine mit Chemo-Toilette liefern, vorhalten und abbauen**
*** Bedarfsposition ohne GB
Transportable Kabine mit Chemo-Toilette liefern,
vorhalten und abbauen
Vorbehaltdauer für 4 Wochen auf der Baustelle
Menge: 1,000 psch

**01.7 Kabine mit Chemo-Toilette vorhalten**
*** Bedarfsposition ohne GB
Transportable Kabine mit Chemo-Toilette vorhalten für
jede weitere Woche
Menge: 8,000 Wo

### Titel 02 Erdarbeiten

**02.1 Oberboden abtragen und entsorgen**
Oberboden profilgerecht abheben, laden, transportieren
und entsorgen gem. TV, einschl. Kippgebühr;
Abtragstiefe im Mittel ca. 40 cm
Abrechnung nach Aufmaß an der Entnahmestelle.
Menge: 100,000 m³

**02.2 verschmutzten Kies der vorhandene Tragschichten abtragen**
verschmutzten Kies der vorhandene Tragschichten
abtragen, laden, transportieren und entsorgen gem. TV,
einschl. Kippgebühr;
Abtragstiefe im Mittel ca. 10 cm
Abrechnung nach Aufmaß an der Entnahmestelle.
Menge: 270,000 m²

**02.3 Grundplanie Vegetationsbereiche**
Auf- und Abtragsbereiche profilgerecht formen

Handarbeit in Randbereichen,
Abrechnung in der Abwicklunge
Menge: 1500,000 m²

**02.4 Grundplanie Belagsbereiche**
Ab-und Auftragsbereiche profilgerecht formen,
Handarbeit in Randbereichen,
fachgerechte Verdichtung nach ZTVE STB 76,
Verformungsmodul EV2 mind. 45 MN/qm
Abrechnung nach sichtbarer Belagsfläche
Menge: 750,000 m²

### Titel 03 Entwässerung

**03.1 Schlitzrinne aus Beton 32/34x34/200**
Schlitzrinne aus Stahleton 32/34x34/200.
Belastungsklasse D400 -  mit LKW überfahrbar.
Material=betonstahlbewertes Betonfertigteil nach DIN EN
1433 DIN 19580 liefern und höhengerecht nach
Herstellerangaben einbauen

mit unterbrochenem Schlitz, Schlitzform geeignet für
Fahrradverkehr.

Ablaufquerschnitt 176 qcm
Witterungsbeständigkeit W +R
mit KKeilgleitdichtung aus EPDM.

Auflager 10 cm dick und beidseitige Rückenstütze 15 cm
dick, aus Beton C20/25 herstellen

Längen a 2,0 m
Menge: 21,000 St

**03.2 Schlitzrinne aus Beton 32/34x34/50 Maßstücke**
wie Vorposition
Schlitzrinne aus Beton 32/34x34/50 Maßstücke liefern
und wie Vorpositon einbauen
jedoch passgenaue Einzelstücke liefern und einbauen,
Länge 50 cm (genaues Maß bauseits nehmen)
Menge: 2,000 Stk

**03.3 Schlitzrinne aus Beton 32/34x34/100 Maßstück**
wie Vorposition
Schlitzrinne aus Beton 32/34x34/100 Maßstücke liefern
und wie Vorpositon einbauen
jedoch passgenaue Einzelstücke liefern und einbauen,
Länge 100 cm (genaues Maß bauseits nehmen)
Menge: 1,000 Stk

**03.4 Schacht Schlitzrinne aus Beton 32/34x34/50 cm**
wie Porposition: Entwässerungsschacht Länge 500mm
Bauhöhe 500mm zum Anschlluss an Grundleitung.liefern
und Einbau wie Vorposition.

mit Ablauföffnung seitlich KGPP DN150,
mit Schmutzfänger aus Edelstahlblech,
mit klapp- und mittels Vortreiber verriegelbarem
Einlauf aus Guss GUS 500 Klasse E600. Einlaufrost und
Rahmen schwarz lackiert.
Menge: 3,000 St

**03.5 Bedienschlüssel für Schacht Schlitzrinne**
Bedienschlüssel für Schacht Schlitzrinne wie
Vorposition aus Gusseisen

liefern und an Bauherrn übergeben.
Menge: 2,000 St

**03.6 Anpassen vorhandener Schachtabdeckungen bis 30 cm**
Anpassen vorhandener Schachtabdeckungen bis 30 cm.

Die Abdeckungen sind in ein sattes Zementmörtelbett
aufzusetzen. Der Mörtel ist aus Zement Z 35 (EPZ) im
Mischungsverhältnis 1:3 herzustellen. Die Oberfläche
der Abdeckung soll nach Einbau der Deckschicht planeben
mit der Belagsoberkante liegen. Zum Ausgleich geringer
Höhenunterschiede darf das Mörtelbett max. 2 cm stark
sein. Bei größeren Höhenunterschieden sind
vorgefertigte Ausgleichsegmente (ähnl.Duroplast) bis zu
2 cm Stärke zu verwenden bzw. Ausgleichsringe von 4 cm
und 8 cm Stärke einzubauen. Die Straßenkappen sind auf
die dazugehörigen Betontrageplatten ähnlich  AWK Nr.
6237, ähnlich AWK Nr. 6238, ähnlich AWK Nr. 6239 zu
versetzen.

Die Anpassung der Straßenabläufe erfolgt mit geformten
Ausgleichs- bzw. Unterlagsringen ähnlich AWK Nr. 5045,
ähnlich AWK Nr. 5047, ähnlich AWK Nr. 5049, ähnlich AWK
Nr. 5051.

Die Lieferung aller erforderlicher v.g. Fertigteile ist
im Einheitspreis inbegriffen.

Werden Anpassungsarbeiten nach Einbau der bituminösen
Tragschicht vorgenommen, so sind die verbleibenden
Arbeitsräume bis 5 cm unter O.K. Tragschicht mit B 25
aufzuholen.

Schachtabdeckungen bis zu einer Höhendifferenz von 30
cm
Menge: 5,000 Stk

**03.7 Leitungsgraben für Regenwasserleitungl, B 0,3-0,4 m, T 1,25 m**
Boden für Regenwasserleitung ausheben. Die Grabentiefe
wird
gerechnet ab OF des vorhandenen Planums.

Abgerechnet wird nach der Länge des Grabens, gemessen
in der Achse

Boden der Klasse 3 bis 5
Grabentiefe ca 1,25 m
Grabenbreite ca. 0,3 - 0,4 m

Aushub zur Wiederverwendung seitlich lagern, nach
Verlegen der Leitung Graben oberhalb der Leitungszone
einbauen und verdichten

Zum Verfüllen nicht verwendeten Aushub entsorgen, incl.
aller Nebenarbeiten
Menge: 20,000 m

**03.8 Sandeinbau in Leitungszone Regenrohr**
zu Vorposition: Einbau von Füllmaterial in
Leitungszone, für Regenrohr verdichten,
Verdichtungsgrad DPr 97%
Material=Sand
Menge: 20,000 m

*Hinweis*
Abwassserleitungen als KG 2000 Abwasserrohre aus
mineralgefülltem Polypropylen ( PP ), Farbe maigrün
nach DIN EN ISO 9969 SN 8. Angeformte Muffenverbindung mit Sicke und Lippendichtring.
Zulassungsnummer Z-42.1-296, liefern und entsprechend den Herstellervorschriften verlegen,
einschl. Verschnitt, Paßstücke und Dichtungsmaterial

**03.9 KG 2000 - Rohr DN 100**
Menge: 45,000 m

**03.10 KG 2000 - Rohr DN 125**
Menge: 2,000 m

*Hinweis*
Formstück als Zulage

*Hinweis*
Bogen für alle Winkelgrade als Zulage zur übermessenen
Rohrleitung

**03.11 KG 2000 - Bogen DN 100**
Menge: 40,000 St

**03.12 KG 2000 - Bogen DN 125**
Menge: 2,000 St

*Hinweis*
Überschiebmuffe als Zulage für übermessenen
Rohrleitungen

**03.13 KG 2000-Überschiebmuffe DN 100**
Menge: 8,000 St

**03.14 KG 2000-Überschiebmuffe DN 125**
Menge: 1,000 St

*Hinweis*
Abzweig für alle Winkelgrade als Zulage
für die Übermessene Rohrleitung,
mit gleichem oder kleinerem Abgangsdurchmesser

**03.15 KG 2000 - Abzweig DN 100**
Menge: 2,000 St

**03.16 KG 2000 - Abzweig DN 125**
Menge: 1,000 St

*Hinweis*
Übergangsrohr als Zulage zur übermessenen
Rohrleitung

**03.17 KG 2000 - Übergangsrohr DN 125 / 100**
Menge: 1,000 St

*Hinweis*
Verschlußteller als Zulage zur übermessenen
Rohrleitung als Vorhaltung bis Verlegungsfortführung:

**03.18 KG 2000-Verschlußteller DN 100**
Menge: 7,000 St

**03.19 KG 2000-Verschlußteller DN 125**
Menge: 1,000 St

*Hinweis*
Anschluß an bauseits vorhandener Abwasserleitungen
herstellen einschl. Lieferung und Montage der
Übergangsdichtungen, Übergangs-Anschlussrohre etc.
sowie des erforderlichen Dichtungsmaterials komplett:

**03.20 Anschluß an bauseitiger Rohrleitung DN 100**
Anschluß an bauseitiger Rohrleitung DN 100
aus Steinzeug.
Einbau eines Steinzeug Abzweiges DN 100
Übergang Steinzeug DN 100 auf KG DN 100
einschl. allen erforderlichen Übergangsstücken und Dichtungen

liefern und montieren
Menge: 10,000 St

### Titel 04 Kabelarbeiten

**04.1 Leitungsgraben für Kabel, B 0,2-0,3 m, T 0,6 m**
Boden für Kabelgraben ausheben. Die Grabentiefe wird
gerechnet ab OF des vorhandenen Planums.

Abgerechnet wird nach der Länge des Grabens, gemessen
in der Achse

Boden der Klasse 3 bis 5
Grabentiefe ca 0,6m
Grabenbreite ca. 0,2 - 0,3 m

Aushub zur Wiederverwendung seitlich lagern, nach
Verlegen der Leitung Graben oberhalb der Leitungszone
einbauen und verdichten

Zum Verfüllen nicht verwendeten Aushub entsorgen, incl.
aller Nebenarbeiten
Menge: 110,000 m

**04.3 Einbau eines Trassenwarnbandes**
Einbau eines Trassenwarnbandes ca 20 cm oberhalb des
Kabels/Regenwasserrohres = oberhalb der Bettungsschicht
aus Sand (Vorposition)
Menge: 130,000 m

**04.4 Induktionsschleife unter Schranke verlegen**
Induktionsschleife unter Schranke in vorhandenes
Kiesbett verlegen.
Fläche ca. 6 x 2 m

Induktionsschleife wird vom Schrankenbauer geliefert.

incl. aller Erd- und Nebenarbeiten.
Menge: 2,000 St

### Titel 05 Tragschichten

**05.1 Rammsondierung/Kümzelstabsondierung**
*** Bedarfsposition ohne GB
Überprüfung der bauseits vorhandenen Verdichtung durch
Rammsondierung/Künzelstabversuch; einschl. aller
erforderlichen Nebenarbeiten; einschl. Auswertung der
Prüfergebnisse und Prüfprotokoll.

Ausführung nur nach Anweisung durch die Bauleitung
Menge: 10,000 Stk

**05.2 Kombinierte Frostschutz-Kiestragschicht 0/63, 40 cm**
Mittlere Schichtdicke 40 cm, Körnung 0/63 mm, nach
Sieblinienkurve der Tafel (Regelausführung) aus
natürlichem Vorkommen
Die Anforderungen an Tragschichten aus Kies gemäß ZTVT
STB 86 sind zu berücksichtigen

Das Material ist lagenweise und profilgerecht
einzubauen. Verformungsmodul EV2-120MN/qm.

Nachträgliche Setzungen gehen zu Lasten des AN

Abgerechnet wird nach Aufmaß sichtbare Belagsfläche

Ort: zu ergänzender Pflasterbereich und wassergebundene
Wegedecke
Menge: 510,000 m²

### Titel 06 Fundamente, Mauern und Kanten

**06.1 Wurzelbrücken unter wassergebundenem Belag**
befahrbares Wurzelschutzsystem aus
feuerverzinktem Stahl (Wurzelbrücke) liefern und nach
Herstellerangaben einbauen.

statische (ungebremste) Radlast: 30 kN
Systemhöhe: 7,5cm zzgl. Belagsaufbau
überbaubare Modulkonstruktion zur Vermeidung von
Verdichtung der vorhandenen Wurzelwachstumszone

Wurzelbrücke besteht aus:
- höhenverstellbaren Schraubfundamenten zur festen
Verankerung im Boden
- Spezial- Längsträgern aus feuerverzinktem T- bzw. L-
Stahl
- Geogitter (GRK 3)
- inkl. Befestigungsmittel.

incl. aller Erd- und Nebenarbeiten

Plan 6.1.Schnutt BB`
Menge: 40,000 m²

**06.2 Kantensteine 100/25/8 liefern und setzen**
Kantensteine ohne Armierung 100/25 cm Stärke 8cm setzen
entlang der Straße,
Bettung aus Beton C 25/20, 10 cm dick mit Rückenstütze
15 cm stark

evtl. Schnitte werden gesondert abgerechnet
Menge: 145,000 m

**06.3 Kantensteine aus Beton schneiden d=8 cm**
Schneiden der Betonkantensteine d=8cm mit
Naßschneidegerät mit
diamantbesetzter Trennscheibe gemäß Randverlauf
Menge: 20,000 St

**06.4 Betonwinkelsteine H = 105 cm**
lWinkelstützmauer aus Betonfertigteilen herstellen
Betongüte B 45 bewehrt
Baulänge: 100 cm
Fußbreite: 50 cm
Höhe: 105 cm
Wandstärke: 10 cm
Oberfläche Sichtbeton glatt
versetzt in Betonbett C12/15, i.M. 15 cm dick mit
seitlichen Betonkeilen, Stoßfugen im Auffüllbereich
rückseitig mit Brunnenschaum dauerhaft verschließen bis
5 cm unter OK Mauer

Liefern und Versetzen auf vorbereitete
Frostschutzschicht.

Ort: bei Eingang im Nordosten
Menge: 6,000 St

**06.5 Betonwinkelsteine H = 105 cm, Eckstück Kantenlänge 0,5m**
Winkelstützmauer aus Betonfertigteilen herstellen, hier
Eckstück
Betongüte B 45 bewehrt
Baulänge: 50 cm/50 cm
Fußbreite: 50 cm
Höhe: 105 cm
Wandstärke: 10 cm
Oberfläche Sichtbeton glatt
versetzt in Betonbett C12/15, i.M. 15 cm dick mit
seitlichen Betonkeilen, Stoßfugen im Auffüllbereich
rückseitig mit Brunnenschaum dauerhaft verschließen bis
5 cm unter OK Mauer

Liefern und Versetzen auf vorbereitete
Frostschutzschicht.

Ort: bei Eingang im Nordosten
Menge: 1,000 St

**06.6 Fundament für Schrankenanlage**
Fundament für Schrankenanlage an Ein- und Ausfahrt der
Feuwehr zur Straße in Ortbeton schalen.

T/B/L 800/450/500 mm mit Armierung
Beton C35/45 XD3 XF2

einlegen zweier Leerrohre D=100mm, Länge je 100cm.

incl aller Erd- und Nebenarbeiten
Menge: 2,000 St

**06.7 Fundament für Auflager Schranke**
Fundament fürAuflagen Schranke an Ein- und Ausfahrt der
Feuwehr zur Straße in Ortbeton schalen.

T/B/L 800/300/300 mm mit Armierung
Beton C35/45 XD3 XF2

incl aller Erd- und Nebenarbeiten
Menge: 2,000 St

### Titel 07 Decken, Beläge

**07.1 gebrauchtes Betonpflaster 10cm dick verlegen**
in 2-3 cm starkes Splitt oder Splittsandgemisch auf
vorh. Unterbau verlegen

Betonpflasterstein, Formate: siehe Foto

Die gebrauchten Steine lagern gesäubert auf Paletten
auf der Baustelle. Transport bis 80m

Nahtlosen Anschluss an bereits vorhandene
Pflasterflächen herstellen.

einschneiden wird gesondert verrechnet
Menge: 250,000 m²

**07.2 Betonpflaster 10cm dick aufnehmen, reinigen, seitlich lagern und neu verlegen**
im Bereich der Kabelgräben unter vorhandenem
Pflasterbelag Betonpflaster wie Vorposition in
Grabenbreite ausbauen, reinigen und seitlich lagern.
Nach Schließen der Kabelgräben auf 2-3 cm Splittbett
neu verlegen
Menge: 50,000 m²

**07.3 Betonsteine schneiden d=10 cm**
Schneiden der Betonsteine d=10cm mit Naßschneidegerät
mit
diamantbesetzter Trennscheibe gemäß Randverlauf

Ort: An den Kanten der Pflasterbeläge und beim Ergänzen
bestehender Pflasterflächen
Menge: 35,000 m

**07.4 Wassergebundene Decke aus drei Lagen**
1. Lage:
Mineralstoffgemisch 0/22 mm mit mind. 50 Gew.-%
gebrochenem Material. Sieblinienbereich der Tafel
(Regelausführung für bituminöse Tragschichten), zu
beziehen bei Bitumen-Mischanlagen, jedoch ohne
Bindemittel Bitumen
Schichtdicke 10 cm

2. Lage:
bindiger Brechsand 0/3 mm unter ständigem wässern auf
Schottertragschicht aufbringen und bis zum völligen
Deckenschluß abwalzen
Schichtdicke ca. 5 mm
Einbau der Lage 1 und 2  mit statischer Walze bei
genügend Feuchtigkeit. Die Decke ist 2 bis 4 Wochen
lang durch Befeuchten und Walzen einer Nachbehandlung
zu unterziehen bis zum völligen Deckenschluss

3. Lage:
abstreuen mit Riesel 2/5, Schichtdicke ca. 5mm
Menge: 450,000 m²

**07.5 Traufstreifen Rollkies 16/32, Breite ca. 50 cm, Tiefe ca.25cm**
Entlang der Fassaden innerhalb der Kantensteine
Traufstreifen anlegen, Breite.30 cm, Dicke mind. 25 cm
Rollkies 16/32

darunter Kies 0/64 (wird gesondert abgerechnet)

siehe Plan 6.1 Technischer Plan - Schnitt AA`:
Menge: 85,000 m

**07.6 Bituminöse Befestigung trennen, 8-15 cm**
Deckschicht und bituminösen Untergrund geradlinig
schneiden. Herstellen einer sauberen Kante zum
Anasphaltieren (s.Folgepositionen)

Dicke der bituminösen Befestigung über 8 bis 15 cm.
Vorhandene Einbauteile dürfen nicht beschädigt werden.
Trennungsstellen bis zur Weiterverarbeitung sichern.
Die Trennungslinien werden vom AG örtlich festgelegt.
Handarbeit in den Randbereichen ist einzukalkulieren.

Aufbruchgut in Eigentum des AN übernehmen und von der
Baustelle entfernen.
Menge: 20,000 m

**07.7 Bituminöse Tragschicht 10 cm**
Bituminöse Tragschicht 10 cm
nach ZTVT STB 86 Einbau in Fahrbahn in zwei Lagen,
Schichtdicke ca. 10 cm, Mischgutart CS.
Kies-Sand-Gemisch 0/32
Bindemittel Bitumen B 80
Marshall-Stabilität mind. 5 kN

Abgerechnet wird nach sichtbarer Belagsfläche zulässige
Abweichung von der Sollhöhe 1 cm (gemessen mit der
4-m-Latte)

im Anschluss an bestehende Straße
Menge: 10,000 m²

**07.8 Bituminöse Deckschicht 4 cm**
Asphaltbetonschicht 4,0 cm
Asphaltbetonschicht ZTV bit-StB 84 Asphaltbetonschicht
0/11 einbauen und verdichten für Bauklasse VI
Einbaustärke 4,0 cm im Anschluss an bestehende Straße
Menge: 10,000 m²

**07.9 Fugen mit Dichtungsband herstellen (TOK-Band)**
Fugen mit Dichtungsband herstellen (TOK-Band)

Anschluß  an bestehende Straße mit Fugen in der Dicke
der bituminösen Deckschicht mit schmelzbarem
Bitumen-Dichtungsband herstellen. Vor dem Einbau der
Deckschicht vorhandene Wandung säubern, soweit
erforderlich trocknen und mit bituminösem Voranstrich
versehen. Nach dem Trocknen des Voranstriches Fugenband
an der zu verklebenden Seite leicht anschmelzen und an
die Wandung gleichmäßig anpressen.
Dicke der Tragdeckschicht 14 cm
Fugenbreite 10 mm
Menge: 20,000 m

### Titel 08 Ausstattung

**08.1 Gitterrost 30/10mm liefern und einbauen - Normpressrost 1.300x550 mm**
Gitterroste 30/10mm Maschenweite, Roststärke 40mm und
Tragstäbe 3mm liefern und einbauen

Gitterroste auf die zu setzenden Kantensteine
(gesonderte Position) auflegen und je Rost mit zwei
Halteklammern auf den nicht armierten Kantensteinen
durch statisch geeignete Dübel befestigen.

hier Normpressrost mit den Maßen 400 x 1.300 x 550 mm
mm (genaues Maß vor Ort nehmen).
gefasst von umlaufendem U-Stahl (8/40/8mm)

alle Eisenteile feuerverzinkt
Rutschhemmung > R10V4 oder R10

Ort: Eingänge Manschaftsraum im Norden

siehe Regeldetail Außentüre auf Plan 6.2 Technischer
Plan - Details Stahl
Menge: 2,000 Stk

**08.2 Gitterrost 30/10mm liefern und einbauen - Normpressrost 1.300x550 mm**
Gitterroste 30/10mm Maschenweite, Roststärke 40mm und
Tragstäbe 3mm liefern und einbauen

Gitterroste auf die zu setzenden Kantensteine
(gesonderte Position) auflegen und je Rost mit 3 x 2
Halteklammern auf den nicht armierten Kantensteinen
durch statisch geeignete Dübel befestigen.

hier 3 Stück Normpressrost mit den Gesamtmaßen 400 x
1.400 x 2.060 mm (genaues Maß vor Ort nehmen).
gefasst von jeweils umlaufendem U-Stahl (8/40/8mm),
dicht gestossen

alle Eisenteile feuerverzinkt
Rutschhemmung > R10V4 oder R10

Ort: Eingang "Alarm" im Osten

siehe Regeldetail Außentüre auf Plan 6.2 Technischer
Plan - Details Stahl
Menge: 1,000 Stk

**08.3 Gitterrost 30/10mm liefern und einbauen - Normpressrost 930x550 mm**
Gitterrost 30/10mm Maschenweite, Roststärke 40mm und
Tragstäbe 3mm liefern und einbauen

Gitterroste auf die zu setzenden Kantensteine
(gesonderte Position) auflegen und je Rost mit 2
Halteklammern auf den nicht armierten Kantensteinen
durch statisch geeignete Dübel befestigen.

hier 1 Stück Normpressrost mit den Gesamtmaßen 400 x
930 x 550 mm (genaues Maß vor Ort nehmen).
gefasst von umlaufendem U-Stahl (8/40/8mm),

alle Eisenteile feuerverzinkt
Rutschhemmung > R10V4 oder R10

Ort: Eingang "extern" im Osten

siehe Regeldetail Außentüre auf Plan 6.2 Technischer
Plan - Details Stahl
Menge: 1,000 Stk

**08.4 Fahrradbügel liefern und einbauen**
Fahradbügel zum Anlehnen eines Rades
120cm lang, 80 cm hoch (Plus Einbindung in Fundament
60cm), ohne Querstrebe,

aus Flachstahl 100x10mm,
feuerverzinkt und beschichtet mit DB703 liefern.
Alle Kanten gefast mit Radius > 3mm.

einbauen mit Fundament 40/40/60 cm (L/B/H)
aus C25/20

einschl. aller Erd- und Nebenarbeiten

s. Plan 6.2 Technische Planung - Details Stahl

Ort: neben Parkplätzen
Menge: 5,000 Stk

**08.5 Fahrradbügel Edelstahl liefern und einbauen**
Fahradbügel aus Edelstahl zum Anlehnen eines Rades
120cm lang, 80 cm hoch (Plus Einbindung in Fundament
60cm), ohne Querstrebe,

Quadratrohr 40/40 mm,
aus Edelstahl.
Alle Kanten gefast mit Radius > 3mm.

einbauen mit Fundament 40/40/60 cm (L/B/H)
aus C25/20

einschl. aller Erd- und Nebenarbeiten

Ort: vor dem Hauszugang
Menge: 8,000 Stk

**08.6 Geländer liefern und einbauen**
Geländer aus Stahlrohr 30/30mm Länge ca.3,5m und
ca.3,50m (über Eck) mit Mittelholm und 5 Stützen.
Genaue Maße bauseits nehmen. Höhe 900mm.

feuerverzinkt und beschichtet mit DB703 liefern.

Und mit angeschweissten L-förmigen Halterungen an
Betonwinkelsteinen andübeln.

einschl. aller Erd- und Nebenarbeiten

s. Plan 6.2 Technische Planung - Details Stahl

Ort: bei Eingang im Nordosten
Menge: 1,000 Stk

**08.7 Quelltopf in Sickermulde fertigen, liefern und einbauen**
Quelltopf aus rohem Stahl 10mm, D=600mm,
Innenversteifung aus Blechen 100mm/10mm, Schweißnähte
geschliffen.
Mit Anschlussstutzen Stahl 4mm unten, Außendurchmesser
315mm.

Setzen auf 15cm Einkornbeton C20/30 mit Keil von außen
und Anschluss an bauseits vorhandene
Regenwasserleitung.

Quelltopf ringsum 15cm hoch und 30cm breit mit Rollkies
16/32 einfassen.

einschließlich aller Erd- und Nebenarbeiten.

s. Plan 6.1 Technische Planung - Lageplan Schnitt
AA`Sickermulde und 6.2 Technische Planung - Details
Stahl

Ort:in der Sickermulde im Osten
Menge: 1,000 Stk

**08.8 Stabgittermattenzaun H 120 cm - Doppelstabgittermatten**
Doppelstabgittermatten liefern und einbauen
an Zaunsäulen der Folgeposition
Gittermatten bestehend aus zwei waagrecht verlaufenden
Stahldrähten, Durchmesser = 8 mm und senkrecht
durchgesteckten und an jedem Kreuzungspunkt
verschweißten Rundstäben, Durchmesser = 6 mm.

Nutzlänge der Gitter 2500 mm
Zaunhöhe: 120 cm
Maschenweite: 50x200 mm
Korrosionsschutz: Alle Stahlteile im Vollbad verzinkt
nach DIN EN 50976
Menge: 120,000 m

**08.9 Stabgittermattenzaun H 120 cm - Pfosten**
Pfosten für Doppelstabgittermattenzaun liefern und
einbauen
Zaunsäulen aus Rechteckrohren mit Abmessungen
entsprechend den statischen Erfordernissen;
mit aufgeschweißter Kopfplatte

Regelabstand 250 cm, Betonfundament C 25/30
Zaunhöhe = 120 cm
Pfosten: 40x60x2 mm, Länge: 1800 mm
Fundament: 30/30/80 cm
Korrosionsschutz: Alle Stahlteile im Vollbad
feuerverzinkt nach DIN EN 50976
Menge: 55,000 Stk

**08.10 Stabgittermattenzaun H 120 cm - Eckausbildung**
Eckausbildung als Zulage zu Doppelstabgittermatten
Höhe 1200 mm
Ausführung gem. techn. Vorschriften der Positionen
Doppelstabgittermatten Höhe 120 cm
Menge: 8,000 Stk

**08.11 Stabgittermattenzaun H 120 cm - Endausbildung**
Endausbildung als Zulage zu Doppelstabgittermatten
Höhe 1200 mm
in die Gittermatte wird parallel zum letzten vertikalen
Stab ein weiterer vertikaler Stab eingeschweißt;
Abstand: passend zu Befestigungsscheibe der Position
Doppelstabgittermatte Höhe 120 cm
Menge: 10,000 Stk

**08.12 Stabgittermatten - ein flügeliges Tor B/H 0,95/1,20 m**
Toranlage einschließlich Torpfosten
passend zu Stahlgitterzaun Höhe 120 cm
liefern und einbauen gem. Herstellervorschrift
1-flügeliges Drehflügeltor Breite 900 cm, Höhe 120;
Torflügel aus Stahl-Profilrohrrahmen 60x40x2 mm,
mit Füllung aus Doppelstabgittermatten wie Zaun 120 cm
Höhe;
Torpfosten aus Stahl-Profilrohren 60x60x2 mm, Länge ca.
115 cm, mit aufgeschweißter Kopfplatte;
mit Bohrungen im Abstand von  40 cm zur Befestigung der
Befestigungsscheiben

OK Fundament 30 cm unter OK Belag
Fundamentgröße: ca. 40x40x80 cm Beton C25/30
Aushubmaterial wird Eigentum des AN und ist einer
Wiederverwertung zuzuführen;

Korrosionsschutz: Alle Stahlteile im Vollbad verzinkt
nach DIN EN 50976

auf zweckmäßige Bodenfreiheit ist zu achten

Drückergarnitur mit Drehknauf innen und außen, incl.
Schloß, jedoch ohne Schließzylinder
Menge: 1,000 Stk

**08.13 Müllbox 2x120 Ltr**
Müllbox für zwei Mülltonnen120 Liter, mit Boden, in
Sichtbetonqualität. Ohne Gegentüren, Mülltonnen stehen
auf Konsolenblech und werden zum Befüllen mit der Türe
aus der Müllbox geschwenkt., Rückwand aus Beton. Türen
feuerverzinkt glatt.

Maße ca. B/H/T: 158/114/67 cm

liefern und versetzen auf Ortbetonfundament B10/15
Fundamenthöhe 30cm, darunter verdichteter Kies

incl. aller erforderlichen Erd- und Nebenarbeiten
Menge: 1,000 Stk

**08.14 Müllbox 3x120 Ltr**
Müllbox für drei Mülltonnen120 Liter, mit Boden, in
Sichtbetonqualität. Ohne Gegentüren, Mülltonnen stehen
auf Konsolenblech und werden zum Befüllen mit der Türe
aus der Müllbox geschwenkt., Rückwand aus Beton. Türen
feuerverzinkt glatt.

Maße ca. B/H/T: 213/114/67 cm

liefern und versetzen auf Ortbetonfundament B10/15
Fundamenthöhe 30cm, darunter verdichteter Kies

incl. aller erforderlichen Erd- und Nebenarbeiten
Menge: 1,000 Stk

**08.15 Schaukasten / Vitrine 6 x DINA4**
Schaukasten / Vitrine 6 x DINA4,
Außenmaße 760/830/65 mm (B/H/T)
mit zwei Standbeinen,

Öffnung - Klappflügel mit Gasdruckfedern
Verglasung - Einscheiben-Sicherheitsglas / ESG
Oberfläche - DB 703 anthrazit (auch Pfosten)
Beleuchtung -mit LED-Langfeldleuchte
Mit weißer Acryl-Blende - ohne Betextung
Schließung - Sicherheitsschlösser unten mit je 2
Schlüsseln
Montage - vorgerichtet für Standmontage mit Standbeinen
freistehend mit seitlichen Alu-Standbeinen in eckiger
Form
Rückwand - innen weiß / außen silber - magnethaftende
Rückwand inkl. 10 Magneten

liefern und versetzen in Ortbetonfundamente B 12/15
30/30/50 (B/T/H) nach Herstellerangabe.

incl. aller erforderlichen Erd- und Nebenarbeiten
Menge: 1,000 Stk

**08.16 Ortbetonfundamente**
Ortbetonfundamente B12/15 400/400/400 mm (B7H/T)
für bauseits vorhandenes Radldach

incl. aller erforderlichen Erd- und Nebenarbeiten
Menge: 4,000 Stk

**08.17 Fahrbahnmarkierung**
auftragen von weissen Linien (Fahrbahnmarkierungen) auf
trockenen Pflasterbelag..

Linienbreite 0,12 m in weisser Farbe mit einer
Spezial-Markierungsfarbe (zweikomponenten
DD-Speziallack), Auftragsstärke der Farbe 0,6mm
Naßfilmdicke

Pflaster vor dem Auftragen reinigen.
Menge: 50,000 m

### Titel 10 Vegetationstechnische Arbeiten

**10.1 Baugrund lockern**
Planierten Baugrund vor Auftrag der
Vegetationsschichten kreuzweise lockern durch aufreißen
mit geeignetem Gerät; Abstand der Aufreisser 30 cm,
Lockerungstiefe bis 40 cm;
Steine und Fremdkörper, Durchmesser ab 5 cm, Unkraut
und schwer verrottbare Pflanzenteile ablesen;
anfallendes Material entsorgen gem. TV, einschl.
Kippgebühr;
Bodenklasse 3 und 4 DIN 18300;

Abrechnung nach Aufmaß.
Menge: 1400,000 m²

**10.2 Oberboden anliefern und zwischenlagern**
Oberboden liefern und auf der Baustelle zwischenlagern.

Oberdoden vor der Lieferung beproben und von der BL
abnehmen lassen, kein Niedermoorboden,
Bodengruppe 2 bis 5 DIN 18915, Teil 1

Abrechnung nach Lieferscheinen
Menge: 430,000 m³

**10.3 Oberboden auf 25 cm**
bauseits gelagerten Oberboden profilgerecht auftragen
auf Rasenflächen, Auftragsdicke 25 cm,
Bodengruppe 2 bis 5 DIN 18915, Teil 1
Förderweg bis max. 75 m
Abrechnung nach Auftrag in der Abwicklung
Menge: 1200,000 m²

**10.4 Oberboden auf 40 cm**
bauseits gelagerten Oberboden profilgerecht auftragen
auf Pflanzflächen, (Heckenpflanzung, Sickermulde)
Auftragsdicke 40 cm,
Bodengruppe 2 bis 5 DIN 18915, Teil 1

Abrechnung nach Auftrag in der Abwicklung
Menge: 200,000 m³

**10.5 Baumgrube 100/100/60**
100/100/60 cm ausheben, Sohle der Grube auflockern
Wiederverfüllen des Unterbodens bis 40 cm unter fertige
Belagshöhe (Pflanzhöhe)

Verfüllen der oberen 40 cm abzgl. Pflanzballen mit
bauseits vorhandenem Oberboden, gemischt mit
Dünger/Bodenverbesserungsmittel, 5 kg organischem
Baumdünger nach Angaben des Herstellers
Menge: 7,000 Stk

**10.6 Vegetationsflächen düngen**
der Vegetationsflächen mit organischem NPK-Dünger,
Nährstoffgehalt 7-7-9

Menge: 50 g/qm gleichmäßig aufbringen
Menge: 1400,000 m²

**10.7 Dauerhumuskonzentrat**
Bodenverbesserung der Pflanzflächen mit
Dauerhumuskonzentrat

Menge: 20 g/qm, gleichmäßig aufbringen
Menge: 200,000 m²

**10.8 Rasenflächen planieren**
zulässige Abweichung von der Sollhöhe +/- 2 cm,
Anschlüsse an Wege, Plätze und sonstige Belagsflächen
oberflächengleich, Ränder mit Fuß antreten

Steine, Fremdkörper, Unkraut und schwer verrottbare
Pflanzenteile ablesen, Durchmesser ab 5 cm, Stoffe
werden Eigentum des AN und sind zu beseitigen

Bodengruppe 2 bis 5, DIN 18915, Teil 1
Abrechnung in der Abwicklung
Menge: 1200,000 m²

### Titel 11 Rasen- und Pflanzarbeiten

**11.1 Rasen ansäen**
mit Regel-Saatgutmischung Gebrauchsrasen A, RSM 2, in
zwei gekreuzten Arbeitsgängen mit je der Hälfte der
Saatgutmenge, aufbringen und andrücken

Saatgutmenge 25 g/qm

Abrechnung in der Abwicklung
Menge: 1200,000 m²

**11.2 Wildblumenmischung ansäen**
Wildblumenmischung liefern und ansäen, in
zwei gekreuzten Arbeitsgängen mit je der Hälfte der
Saatgutmenge, aufbringen und andrücken

Saatgutmenge 4-5 g/qm

Artenzusammensetzung:
· Clarkia elegans
· Chrysanthemum leucanthemum · Digitalis purpurea
· Dianthus barbatus
· Delphinium consolida

Abrechnung in der Abwicklung
Menge: 150,000 m²

*Hinweis*
Die Pflanzen sind nach DIN 18916 und den einschlägigen
Gütebestimmungen (FLL) in 1. Qualität in den verlangten
Größen zu liefern.

Der AN garantiert für die Sortenechtheit, Pflanzen, die
in der ersten Vegetationsperiode nach der Pflanzung
nicht oder nur teilweise austreiben, sind kostenlos zu
ersetzen. Die Anwachsquote der Pflanzung wird im
drauffolgenden Frühjahr festgestellt, so daß
erforderliche Ersatzpflanzungen noch im Frühjahr
erfolgen können.

Pflanzen mit Transportschäden (Bruchschäden,
Wurzeltrocknung, Frost etc.) sowie Pflanzen mit nicht
fachgerechter Verpackung bzw. Ballierung dürfen nicht
gepflanzt werden.

Notwendig werdende Wässerungen, Schutzmaßnahmen etc.
sind vom AN selbstständig zu veranlassen und zu
betreuen.

Verankerungen wie Senkrechtpfähle, Breibock, Drahtanker
etc. sind genügend fest und scheuerfrei anzubringen und
im Rahmen der Fertigstellungspflege bis zur Abnahme zu
kontrollieren und zu warten.

**11.3 Juglans regia - Sol.Hochstamm 4xv mDb, 20-25 StU**
Juglans regia, Walnuss - Sol.Hochstamm 4xv mDb, 20-25
StU

anliefern und in vorbereitete Baumgrube pflanzen
Menge: 1,000 Stk

**11.4 Prunus avium - Sol.Hochstamm 4xv mDb, 20-25 StU**
Prunus avium, Vogelkirsche- Sol.Hochstamm 4xv mDb,
20-25 StU

anliefern und in vorbereitete Baumgrube pflanzen
Menge: 3,000 Stk

**11.5 Acer pseudo-platanus Sol.Hochstamm 4xv mDb, 20-25 StU**
Acer pseudo-platanus - Bergahorn, Sol. Hochstamm 4xv.
mDb., 20-25 StU
anliefern und in vorbereitete Baumgrube pflanzen
Menge: 1,000 Stk

**11.6 Alnus glutinosa - Sol.Hochstamm 4xv mDb, 20-25 StU**
Alnus glutinosa, Roterle- Sol.Hochstamm 4xv mDb, 20-25
StU

anliefern und in vorbereitete Baumgrube pflanzen
Menge: 2,000 Stk

**11.7 Unterflurverankerung für StU 20/25**
Unterflurverankerung in Form einer künstlichen
Pfahlwurzel aus Stahl liefern und in Ballen von unten
einschlagen

für Ballen der Pflanzgröße StU 20/25
Menge: 7,000 Stk

**11.8 Verdunstungsschutz durch Stammschutzmatten**
liefern und anbringen von Stammschutzmatten aus
Schilfrohr an gepflanzten Gehölzen StU 20/25

Einbauhinweise des Herstellers beachten

Abrechnung pro Baum
Menge: 7,000 Stk

**11.9 Hecke - Cornus mas, Hei 2xv, m.B. 125-150**
Cornus mas, Kornellkirsche Heckenware 2xv, m.B.
125-150
2,5 Stk/lfm, als Hecke liefern und pflanzen,
Pflanzen einem Pflanzschnitt unterziehen und auf
Zaunhöhe schneiden (ca. 1,20m)
Menge: 70,000 m

### Titel 12 Fertigstellungspflege

**12.1 Vegetationsflächen düngen**
Düngung der Vegetationsflächen mit organischem
NPK-Dünger, Nährstoffgehalt 7-7-9

Dünger gleichmäßig aufbringen, Menge 50g/qm
Menge: 5000,000 m²

**12.2 Rasen mähen 10x**
Rasen mähen
Wuchshöhe 10-15 cm, Schnitthöhe 3 cm
Anzahl der Schnitte: 5
Schnittfolge nach Wuchshöhe
Mähgut aufnehmen,
es wird Eigentum des Auftragnehmers
und ist einer Wiederverwertung zuzuführen
Fläche je Arbeitsgang in m2 ca.1.200qm
Menge: 12000,000 m2

**12.3 Pflanzflächen-Fertigstellungspflege**
Lockern der Pflanzflächen und Baumscheiben, trockene
Triebe abschneiden, Fläche von Unkraut, Steinen ab 5 cm
Durchmesser und sonstigen Unrat säubern. Anfallendes
pflanzliches Material, Steine und sonstiger Unrat
werden Eigentum des AN und sind zu beseitigen

Bearbeitungstiefe unter Beachtung der jeweiligen
Pflanzenart im Mittel 3 cm

Der Einsatz von Herbiziden ist verboten

Im Abstand von 4 Wochen
Insgesamt 3 Arbeitsgänge im Herbst 2023

Ort: Sickermulden, Gräserbeet, Hecke, Baumscheiben
Menge: 500,000 m

**12.4 Rasenflächen-Fertigstellungspflege**
Zur Erzielung eines abnahmefähigen Zustandes (siehe DIN
18917 Punkt 6.1) sind die Leistungen gemäß DIN 18917
Punkt 6.2 zu erbringen: Beregnen bei Bedarf, Düngen
nach dem Auflaufen mit mind. 5 g Stickstoff (Rein-N) je
qm, viermal mähen und zu den Nachbarflächen begrenzen

Wenn keine natürlichen Niederschläge mit entsprechender
Ergiebigkeit fallen, sollen bis zum Auflaufen der
Rasenflächen pro Woche 4 Wassergaben zu je 5 l je qm
verabreicht werden, nach dem Auflaufen wöchentlich etwa
20 l/qm in 1-2 Gaben, max. 4 Wochen lang

Das Wasser soll in möglichst feinen Tropfen ausgebracht
werden

Angebotspreis = 4xPflegen/qm
Menge: 5000,000 m²

**12.5 Baumscheibe wässern - 300l**
Wasser kann den vorhandenen Zapfsäulen entnommen
werden, Mindestwassermenge je Arbeitsgang: 300l/Gehölz,
Zeitraum Mai bis Oktober in 4 Arbeitsgängen

nach jeweiliger Vereinbarung mit dem AG, abhängig von
den natürlichen Regenspenden
Menge: 50,000 Stk

**12.6 Hecke schneiden Seiten, Deck/Kopf 1 bis 1,5m**
Schneiden von Formhecken
zu schneiden sind beide Seitenflächen,
die Deckfläche und beide Kopfflächen
geforderte Höhe: 1,20m
geforderte Breite: 0,60m
Heckenhöhe über 1,20 bis 1,60 m
1. Schnitt
Schnittgut aufnehmen,
es wird Eigentum des Auftragnehmers
und ist einer Wiederverwertung zuzuführen
Abrechnung nach Heckenlänge
Menge: 130,000 m

### Titel 13 Entwicklungsspflege

**13.1 Vegetationsflächen düngen**
Düngung der Vegetationsflächen mit organischem
NPK-Dünger, Nährstoffgehalt 7-7-9

Dünger gleichmäßig aufbringen, Menge 50g/qm

insgesamt 4 Pflegegänge
Menge: 5000,000 m²

**13.2 Rasen mähen 10x**
Rasen mähen
Wuchshöhe 10-15 cm, Schnitthöhe 3 cm
Anzahl der Schnitte: 10
Schnittfolge nach Wuchshöhe
Mähgut aufnehmen,
es wird Eigentum des Auftragnehmers
und ist einer Wiederverwertung zuzuführen
Fläche je Arbeitsgang in m2 ca.1.200qm
Menge: 12000,000 m2

**13.3 Pflanzflächen-Entwicklungspflege**
Lockern der Pflanzflächen und Baumscheiben, trockene
Triebe abschneiden, Fläche von Unkraut, Steinen ab 5 cm
Durchmesser und sonstigen Unrat säubern. Anfallendes
pflanzliches Material, Steine und sonstiger Unrat
werden Eigentum des AN und sind zu beseitigen

Bearbeitungstiefe unter Beachtung der jeweiligen
Pflanzenart im Mittel 3 cm

Der Einsatz von Herbiziden ist verboten

Im Abstand von 4 Wochen
Insgesamt 4 Arbeitsgänge
Menge: 600,000 m

### Titel 15 Stundenlohnarbeiten

**15.1 Stundenlohnarbeiten - Poliere**
Stundenlohnarbeiten - Poliere

Stundenlohnarbeiten durch Arbeitskräfte auf Anordnung
des AG ausführen.

Der Verrechnungssatz für die jeweilige Arbeitskraft
umfaßt sämtliche Aufwendungen, insbesondere den
tatsächlichen Lohn einschl. vermögenswirksamen
Leistungen mit den Zuschlägen für Gemeinkosten
(Sozialkassenbeiträge, Winterbau-Umlage, und dgl.),
sowie Lohn- bzw. Gehaltsnebenkosten und Zuschläge für
Überstunden.

Zuschläge für Nacht-, Sonntags- und Feiertagsarbeit
werden gesondert vergütet
Menge: 20,000 h

**15.2 Stundenlohnarbeiten - Landschaftsgärtner-Meister**
Stundenlohnarbeiten - Landschaftsgärtner-Meister

Leistung wie Pos. 13.01 jedoch für
Landschaftsgärtner-Meister (Lohngruppe 4)
Menge: 20,000 h

**15.3 Stundenlohnarbeiten - Baufacharbeiter**
Stundenlohnarbeiten - Baufacharbeiter

Leistung wie Pos. 13.01 jedoch für gehobene
Baufacharbeiter(Berufsgruppe IV)
Menge: 20,000 h

**15.4 Stundenlohnarbeiten - Landschaftsgärtner**
Stundenlohnarbeiten - Landschaftsgärtner

Leistung wie Pos. 13.01 jedoch für Landschaftsgärtner
(Lohngruppe 5.2)
Menge: 20,000 h

**15.5 Stundenlohnarbeiten - Hilfsarbeiter**
Stundenlohnarbeiten - Hilfsarbeiter

Leistung wie Pos. 13.1 jedoch für Hilfskraft
Menge: 20,000 h

**15.6 Verrechnungssatz für Baugerät - Bagger bis 0,4 cbm**
Verrechnungssatz für Baugerät - Bagger bis 0,4 cbm

Stundenlohnarbeiten für Baugerät auf Anordnung des AG
ausführen

Der Verrechnungssatz für das jeweilige Gerät umfaßt
sämtliche Aufwendungen für den Einsatz, insbesondere
Gerätevorhalte- und Betriebsstoffkosten sowie sämtliche
Zuschläge einschl. der Kosten für das
Bedienungspersonal.

Der Verrechnungssatz gilt für das zum Zeitpunkt des
Abrufes einsatzbereit auf der Baustelle befindliche
Baugerät.

Vergütet werden die tatsächlich geleisteten
Arbeitsstunden
Menge: 20,000 h

**15.7 Verrechnungssatz für Baugerät - Bagger über 0,4 - 1,0 cbm**
Verrechnungssatz für Baugerät - Bagger über 0,4 - 1,0
cbm

Leistung wie Pos. 13.06, jedoch für Bagger über 0,4-1,0
cbm
Menge: 20,000 h

**15.8 Verrechnungssatz für Baugerät - Frontlader**
Verrechnungssatz für Baugerät - Frontlader

Leistung wie Pos. 13.06, jedoch für Frontlader,
luftbereift über 45 bis 75 KW
Menge: 20,000 h

**15.9 Verrechnungssatz für Unimog**
Verrechnungssatz für Unimog

Leistung wie Pos. 13.06, jedoch für Radschlepper mit
Ladefläche (Unimog), ca. 2 t Nutzlast
Menge: 20,000 h

**15.10 Verrechnungssatz für Baugerät - Flächenrüttler**
Verrechnungssatz für Baugerät - Flächenrüttler

Leistung wie Pos. 13.06, jedoch für Flächenrüttler
(Rüttelverdichter über 1,3 t)
Menge: 20,000 h

**15.11 Verrechnungssatz für Baugerät - Kompressor**
Verrechnungssatz für Baugerät - Kompressor

Leistung wie Pos. 13.06, jedoch für Kompressor über 5
bis 10 cbm/Min.
Menge: 20,000 h

**15.12 Verrechnungssatz für LKW, 5 t**
Verrechnungssatz für LKW, 5 t

Leistung wie Pos. 13.02.01, jedoch für LKW, ca. 5 t
Nutzlast
Menge: 20,000 h

**15.13 Verrechnungssatz für LKW, 3,5 t**
Verrechnungssatz für LKW, 3,5 t

Leistung wie Pos. 13.06, jedoch für LKW, ca. 3,5 t
Nutzlast
Menge: 20,000 h

USt %: 19,00
